# Austausch Thomasst. im B. d AS Köln
Angebotsaufforderung (GAEB DA XML 3.2, DA83)
Projekt: A-08972-00
Währung: EUR
Vergabeart: Öffentliche Ausschreibung
Eröffnung: 30.08.2022 09:00:00
Ende der Zuschlagsfrist: 29.09.2022
Auftraggeber: Autobahn GmbH des Bundes, Niederlassung Rheinland (Krefeld), Außenstelle Köln, Autobahn GmbH-NL Rheinl., Ast.Köln, Deutz-Kalker-Str.18-26, 50679 Köln, Deutz-Kalker-Straße 18-26, 50679 Köln; DV-Nummer: WB01; Vergabenummer: 05_45-0005-B_45
Erstellt mit: GXML Toolbox V3.3 R20230829, iTWO_64 V25.0.650, 22.05.2026

## 45-26-0055 BAB059, Austausch von Thomasstahl, Bereich AS Köln
Datum: 22.05.2026
WaGr: 99_99_01

### Abschnitt 00 BAB

#### Unterabschnitt 00.00 Demontage FRS

**00.00.0001 SE aus Stahl abbauen ESP*Profil B*Pfost. A 4,00 m HB 1*Pf.l.b. 1900 mm Teile verwerten**
StL-Nr. 2112900312110101
Schutzeinrichtung (SE) aus Stahl einschließlich sämtlicher Einzelteile abbauen.
SE = Einfache Schutzplanke.
Holm Profil B.
Mit Pfosten, Abstand = 4,00 m.
Pfosten in Boden, Homogenbereich HB 1 - FRS.
Pfostenlöcher entsprechend der sie umgebenden Fläche
schließen.
Pfostenlänge bis 1900 mm.
Konstruktionsteile nach Wahl des AN verwerten.
Menge: 1700,000 m
Leistungsbereichkatalog: 129

**00.00.0002 SE aus Stahl abbauen ESP*Profil B*Pfost. A 2,00 m HB 1*Pf.l.b. 1900 mm Teile verwerten**
StL-Nr. 2112900312210101
Schutzeinrichtung (SE) aus Stahl einschließlich sämtlicher Einzelteile abbauen.
SE = Einfache Schutzplanke.
Holm Profil B.
Mit Pfosten, Abstand = 2,00 m.
Pfosten in Boden, Homogenbereich HB 1 - FRS.
Pfostenlöcher entsprechend der sie umgebenden Fläche
schließen.
Pfostenlänge bis 1900 mm.
Konstruktionsteile nach Wahl des AN verwerten.
Menge: 50,000 m
Leistungsbereichkatalog: 129

**00.00.0003 SE aus Stahl abbauen ESP*Profil B*Pfost. A 1,33 m HB 1*Pf.l.b. 1900 mm Teile verwerten**
StL-Nr. 2112900312310101
Schutzeinrichtung (SE) aus Stahl einschließlich sämtlicher Einzelteile abbauen.
SE = Einfache Schutzplanke.
Holm Profil B.
Mit Pfosten, Abstand = 1,33 m.
Pfosten in Boden, Homogenbereich HB 1 - FRS.
Pfostenlöcher entsprechend der sie umgebenden Fläche
schließen.
Pfostenlänge bis 1900 mm.
Konstruktionsteile nach Wahl des AN verwerten.
Menge: 50,000 m
Leistungsbereichkatalog: 129

**00.00.0004 SE aus Stahl abbauen EDSP*Profil B*Pfost. A 2,00 m HB 1*Pf.l.b. 1900 mm Teile verwerten**
StL-Nr. 2112900322210101
Schutzeinrichtung (SE) aus Stahl einschließlich sämtlicher Einzelteile abbauen.
SE = Einfache Distanzschutzplanke.
Holm Profil B.
Mit Pfosten, Abstand = 2,00 m.
Pfosten in Boden, Homogenbereich HB 1 - FRS.
Pfostenlöcher entsprechend der sie umgebenden Fläche
schließen.
Pfostenlänge bis 1900 mm.
Konstruktionsteile nach Wahl des AN verwerten.
Menge: 3620,000 m
Leistungsbereichkatalog: 129

**00.00.0005 SE aus Stahl abbauen EDSP*Profil B*Pfost. A 1,33 m HB 1*Pf.l.b. 1900 mm Teile verwerten**
StL-Nr. 2112900322310101
Schutzeinrichtung (SE) aus Stahl einschließlich sämtlicher Einzelteile abbauen.
SE = Einfache Distanzschutzplanke.
Holm Profil B.
Mit Pfosten, Abstand = 1,33 m.
Pfosten in Boden, Homogenbereich HB 1 - FRS.
Pfostenlöcher entsprechend der sie umgebenden Fläche
schließen.
Pfostenlänge bis 1900 mm.
Konstruktionsteile nach Wahl des AN verwerten.
Menge: 940,000 m
Leistungsbereichkatalog: 129

**00.00.0006 SE aus Stahl abbauen EDSP*Profil B*Pfost. A 1,33 m Pf.u.Dichtpl.entf*Teile verwerten**
StL-Nr. 2112900322300601
Schutzeinrichtung (SE) aus Stahl einschließlich sämtlicher Einzelteile abbauen.
SE = Einfache Distanzschutzplanke.
Holm Profil B.
Mit Pfosten, Abstand = 1,33 m.
Pfosten mit Fußplatte, einschließlich Entfernen der e-
lastischen Dichtungsplatte.
Konstruktionsteile nach Wahl des AN verwerten.
Menge: 180,000 m
Leistungsbereichkatalog: 129

**00.00.0007 Einzelteil des FRS abbauen Holm*Profil B*Abstand 1,33 m Ank. abtr.u.verf.*Teile verwerten**
StL-Nr. 21129027121101
Einzelteil des Fahrzeug-Rückhaltesystems (FRS) abbauen.
Einzelteil = Holm.
Profil B.
Befestigung mit Anschlussbügel, Abstand = 1,33 m.
Anker freilegen, 3 cm unter Oberkante Beton abtrennen
und mit Zementmörtel/-beton mit Kunststoffzusatz
(RM/RC) verfüllen.
Einzelteile nach Wahl des AN verwerten.
Menge: 20,000 St
Leistungsbereichkatalog: 129

**00.00.0008 SE aus Stahl abbauen DDSP*Profil B*Pfost. A 4,00 m HB 1*Pf.l.b. 1900 mm Teile verwerten**
StL-Nr. 2112900342110101
Schutzeinrichtung (SE) aus Stahl einschließlich sämtlicher Einzelteile abbauen.
SE = Doppelte Distanzschutzplanke.
Holm Profil B.
Mit Pfosten, Abstand = 4,00 m.
Pfosten in Boden, Homogenbereich HB 1 - FRS.
Pfostenlöcher entsprechend der sie umgebenden Fläche
schließen.
Pfostenlänge bis 1900 mm.
Konstruktionsteile nach Wahl des AN verwerten.
Menge: 2950,000 m
Leistungsbereichkatalog: 129

**00.00.0009 SE aus Stahl abbauen DDSP*Profil B*Pfost. A 4,00 m Pf.mit Ausg. entf*Teile verwerten**
StL-Nr. 2112900342100501
Schutzeinrichtung (SE) aus Stahl einschließlich sämtlicher Einzelteile abbauen.
SE = Doppelte Distanzschutzplanke.
Holm Profil B.
Mit Pfosten, Abstand = 4,00 m.
Pfosten mit Fußplatte, einschließlich Entfernen der
Ausgleichsschicht.
Konstruktionsteile nach Wahl des AN verwerten.
Menge: 40,000 m
Leistungsbereichkatalog: 129

**00.00.0010 ÜK/ÜE des FRS abbauen*HB 1 Teile verwerten*Verwertung AN**
StL-Nr. 21129022911001
Übergangskonstruktion/Übergangselement (ÜK/ÜE) des
Fahrzeug-Rückhaltesystems (FRS) aus Beton oder Stahl
abbauen.
Konstruktion 'BSW-O auf SR'

Pfosten in Boden, Homogenbereich HB 1 - FRS.
Pfostenlöcher entsprechend der sie umgebenden Fläche
schließen.
Konstruktionsteile nach Wahl des AN verwerten.
Abbruchgut nach Wahl des AN verwerten.
Menge: 1,000 St
Leistungsbereichkatalog: 129

**00.00.0011 ÜK/ÜE des FRS abbauen*HB 1 Teile verwerten*Fundament abbr. Verwertung AN**
StL-Nr. 21129022911101
Übergangskonstruktion/Übergangselement (ÜK/ÜE) des
Fahrzeug-Rückhaltesystems (FRS) aus Beton oder Stahl
abbauen.
Konstruktion 'EDSP auf SR'

Pfosten in Boden, Homogenbereich HB 1 - FRS.
Pfostenlöcher entsprechend der sie umgebenden Fläche
schließen.
Konstruktionsteile nach Wahl des AN verwerten.
Fundament nach Unterlagen des AG abbrechen.
Abbruchgut nach Wahl des AN verwerten.
Menge: 4,000 St
Leistungsbereichkatalog: 129

**00.00.0012 ÜK/ÜE des FRS abbauen*HB 1 Teile verwerten*Fundament abbr. Verwertung AN**
StL-Nr. 21129022911101
Übergangskonstruktion/Übergangselement (ÜK/ÜE) des
Fahrzeug-Rückhaltesystems (FRS) aus Beton oder Stahl
abbauen.
Konstruktion 'EDSP auf DDSP'

Pfosten in Boden, Homogenbereich HB 1 - FRS.
Pfostenlöcher entsprechend der sie umgebenden Fläche
schließen.
Konstruktionsteile nach Wahl des AN verwerten.
Fundament nach Unterlagen des AG abbrechen.
Abbruchgut nach Wahl des AN verwerten.
Menge: 7,000 St
Leistungsbereichkatalog: 129

**00.00.0013 ÜK/ÜE des FRS abbauen EDSP an eins. BSW*HB 1 Teile verwerten*Fundament abbr. Verwertung AN**
StL-Nr. 21129022211101
Übergangskonstruktion/Übergangselement (ÜK/ÜE) des
Fahrzeug-Rückhaltesystems (FRS) aus Beton oder Stahl
abbauen.
Konstruktion = Einfache Distanzschutzplanke, Länge
24,00 m, an einseitige BSW.
Pfosten in Boden, Homogenbereich HB 1 - FRS.
Pfostenlöcher entsprechend der sie umgebenden Fläche
schließen.
Konstruktionsteile nach Wahl des AN verwerten.
Fundament nach Unterlagen des AG abbrechen.
Abbruchgut nach Wahl des AN verwerten.
Menge: 3,000 St
Leistungsbereichkatalog: 129

**00.00.0014 AEK aus Stahl abbauen ESP*Profil B*Regelabs. 12 m Pfosten i. Boden*HB 1 Teile verwerten**
StL-Nr. 2112900701211101
Anfangs-/Endkonstruktion (AEK) aus Stahl abbauen.
SE = Einfache Schutzplanke.
Holm Profil B.
Regelabsenkung 12,00 m.
Pfosten im Boden.
Pfosten in Boden, Homogenbereich HB 1 - FRS.
Pfostenlöcher entsprechend der sie umgebenden Fläche
schließen.
Konstruktionsteile nach Wahl des AN verwerten.
Menge: 30,000 St
Leistungsbereichkatalog: 129

**00.00.0015 AEK aus Stahl abbauen EDSP*Profil B*Regelabs. 12 m Pfosten i. Boden*HB 1 Teile verwerten**
StL-Nr. 2112900702211101
Anfangs-/Endkonstruktion (AEK) aus Stahl abbauen.
SE = Einfache Distanzschutzplanke.
Holm Profil B.
Regelabsenkung 12,00 m.
Pfosten im Boden.
Pfosten in Boden, Homogenbereich HB 1 - FRS.
Pfostenlöcher entsprechend der sie umgebenden Fläche
schließen.
Konstruktionsteile nach Wahl des AN verwerten.
Menge: 11,000 St
Leistungsbereichkatalog: 129

**00.00.0016 AEK aus Stahl abbauen DDSP*Profil B*Regelabs. 12 m Pfosten i. Boden*HB 1 Teile verwerten**
StL-Nr. 2112900704211101
Anfangs-/Endkonstruktion (AEK) aus Stahl abbauen.
SE = Doppelte Distanzschutzplanke.
Holm Profil B.
Regelabsenkung 12,00 m.
Pfosten im Boden.
Pfosten in Boden, Homogenbereich HB 1 - FRS.
Pfostenlöcher entsprechend der sie umgebenden Fläche
schließen.
Konstruktionsteile nach Wahl des AN verwerten.
Menge: 1,000 St
Leistungsbereichkatalog: 129

**00.00.0017 AEK aus Stahl abbauen ESP*Profil B*Kurzabs. 4,37 m Pfosten i. Boden*HB 1 Teile verwerten**
StL-Nr. 2112900701221101
Anfangs-/Endkonstruktion (AEK) aus Stahl abbauen.
SE = Einfache Schutzplanke.
Holm Profil B.
Kurzabsenkung 4,37 m mit Zusatzpfosten.
Pfosten im Boden.
Pfosten in Boden, Homogenbereich HB 1 - FRS.
Pfostenlöcher entsprechend der sie umgebenden Fläche
schließen.
Konstruktionsteile nach Wahl des AN verwerten.
Menge: 16,000 St
Leistungsbereichkatalog: 129

**00.00.0018 Schutzpl.-Pfosten erschw.abb.(Zul.) Pf.L.1900-2500mm*HB 2 bis HB 3 Teile verwerten**
StL-Nr. 211290331201
Schutzplanken-Pfosten unter erschwerten Bedingungen abbauen. Pfostenlöcher entsprechend der sie umgebenden
Fläche schließen. Vergütet wird der Mehraufwand gegenüber der durchlaufenden Konstruktion.
Erschwernis = Pfosten, Länge über 1900 bis 2500 mm.
Pfosten in Boden bzw. Fels, Homogenbereich HB 2 - FRS
bis Homogenbereich HB 3 - FRS.
Abbauteile nach Wahl des AN verwerten.
Menge: 1000,000 St
Leistungsbereichkatalog: 129

**00.00.0019 Einzelteil des FRS abbauen*Profil B Abstand 2 m*Ank. abtr.u.verf. Teile verwerten**
StL-Nr. 21129027922101
Einzelteil des Fahrzeug-Rückhaltesystems (FRS) abbauen.
Einzelteil 'Bauwerkanschlußstück'

Profil B.
Befestigung ohne Anschlussbügel, Abstand = 2,00 m.
Anker freilegen, 3 cm unter Oberkante Beton abtrennen
und mit Zementmörtel/-beton mit Kunststoffzusatz
(RM/RC) verfüllen.
Einzelteile nach Wahl des AN verwerten.
Menge: 4,000 St
Leistungsbereichkatalog: 129

**00.00.0020 SE aus Beton abbauen Ortbeton*Abr.erschütt.arm Fundament abbr.*Teile verwerten Verwertung AN**
StL-Nr. 21129012211101
Schutzeinrichtung (SE) aus Beton mit Bewehrung eineinschließlich sämtlicher Einzelteile
abbauen. SE nach Unterlagen des AG.
SE aus Ortbeton abbrechen.
Abbruch erschütterungsarm.
Fundament nach Unterlagen des AG abbrechen.
Konstruktionsteile nach Wahl des AN verwerten.
Abbruchgut nach Wahl des AN verwerten.
Menge: 15,000 m
Leistungsbereichkatalog: 129

**00.00.0021 Leitpfosten abbauen Pfost.m.Eingrabs.*erf. Erdarbeiten Abbauteil verwert**
StL-Nr. 211290573101
Leitpfosten abbauen.
Abbauteil = Sockelleitpfosten einschließlich Eingrabsockel.
Erforderliche Erdarbeiten ausführen. Vorhandene Pfostenlöcher entsprechend der sie umgebenden Fläche
schließen.
Abbauteile nach Wahl des AN verwerten.
Menge: 15,000 St
Leistungsbereichkatalog: 129

**00.00.0022 Leitpfosten abbauen Aufsatzleitpfost.*Abbauteil lagern**
StL-Nr. 211290577002
Leitpfosten abbauen.
Abbauteil = Aufsatzleitpfosten.
Abbauteile innerhalb der Baustelle sortiert nach Unterlagen des AG lagern.
Menge: 200,000 St
Leistungsbereichkatalog: 129

#### Unterabschnitt 00.01 Neu aufstellen FRS

**00.01.0001 SE herstellen*Profil B*Pf.Abstand 2m HB 1*Erdarbeiten ausf.**
StL-Nr. 21129203929211
Schutzeinrichtung (SE) einschließlich erforderlicher
systembedingter Arbeiten herstellen. Abgerechnet
wird die Baulänge.
SE 'Eco-Safe'

Holm Profil B.
Pfosten 'gem. Einbauhandbuch'

Pfostenabstand 2,00 m.
Aufstellung in Boden, Homogenbereich HB 1 - FRS.
Erforderliche Erdarbeiten ausführen. Die die Pfosten
umgebene Fläche wiederherstellen, überschüssigen Boden
flächenhaft verteilen.
Menge: 3250,000 m
Leistungsbereichkatalog: 129

**00.01.0002 Passstück herstellen (Zulage)**
StL-Nr. 2112915299
Passstück des Fahrzeug-Rückhaltesystems (FRS) herstellen. Vergütet wird der Mehraufwand gegenüber der Herstellung der angegebenen Position als Zulage.
Zulage zu OZ 'v.g. SE'
Menge: 10,000 St
Leistungsbereichkatalog: 129

**00.01.0003 SE herstellen*Profil B*Pf.Abstand 1,33 m HB 1*Erdarbeiten ausf.**
StL-Nr. 21129203929311
Schutzeinrichtung (SE) einschließlich erforderlicher
systembedingter Arbeiten herstellen. Abgerechnet
wird die Baulänge.
SE 'Eco-Safe'

Holm Profil B.
Pfosten 'gem. Einbauhandbuch'

Pfostenabstand 1,33 m.
Aufstellung in Boden, Homogenbereich HB 1 - FRS.
Erforderliche Erdarbeiten ausführen. Die die Pfosten
umgebene Fläche wiederherstellen, überschüssigen Boden
flächenhaft verteilen.
Menge: 100,000 m
Leistungsbereichkatalog: 129

**00.01.0004 ÜK/ÜE herstellen*Profil B*HB 1 Erdarb. ausf.**
StL-Nr. 21129227929101
Übergangskonstruktion (ÜK) oder Übergangselement (ÜE)
einschließlich erforderlicher systembedingter Arbeiten
herstellen.
ÜK/ÜE 'Eco-Safe auf EDSP'

Holm Profil B.
Pfosten 'gem. Einbauhandbuch'

Aufstellung in Boden, Homogenbereich HB 1 - FRS.
Erforderliche Erdarbeiten ausführen. Die umgebene
Fläche wieder herstellen, überschüssigen Boden
flächenhaft verteilen.
Menge: 4,000 St
Leistungsbereichkatalog: 129

**00.01.0005 ÜK/ÜE herstellen*Profil B*HB 1 Erdarb. ausf.**
StL-Nr. 21129227929101
Übergangskonstruktion (ÜK) oder Übergangselement (ÜE)
einschließlich erforderlicher systembedingter Arbeiten
herstellen.
ÜK/ÜE 'Eco-Safe auf Super-Rail Eco oder vergleichbar'

Holm Profil B.
Pfosten 'gem. Einbauhandbuch'

Aufstellung in Boden, Homogenbereich HB 1 - FRS.
Erforderliche Erdarbeiten ausführen. Die umgebene
Fläche wieder herstellen, überschüssigen Boden
flächenhaft verteilen.
Menge: 4,000 St
Leistungsbereichkatalog: 129

**00.01.0006 ÜK/ÜE herstellen*Profil B*HB 1 Erdarb. ausf.**
StL-Nr. 21129227929101
Übergangskonstruktion (ÜK) oder Übergangselement (ÜE)
einschließlich erforderlicher systembedingter Arbeiten
herstellen.
ÜK/ÜE 'Eco-Safe auf Super-Rail oder vergleichbar'

Holm Profil B.
Pfosten 'gem. Einbauhandbuch'

Aufstellung in Boden, Homogenbereich HB 1 - FRS.
Erforderliche Erdarbeiten ausführen. Die umgebene
Fläche wieder herstellen, überschüssigen Boden
flächenhaft verteilen.
Menge: 22,000 St
Leistungsbereichkatalog: 129

**00.01.0007 ÜK/ÜE herstellen*Profil B*HB 1 Erdarb. ausf.**
StL-Nr. 21129227929101
Übergangskonstruktion (ÜK) oder Übergangselement (ÜE)
einschließlich erforderlicher systembedingter Arbeiten
herstellen.
ÜK/ÜE 'Eco-Safe auf BSW-O'

Holm Profil B.
Pfosten 'gem. Einbauhandbuch'

Aufstellung in Boden, Homogenbereich HB 1 - FRS.
Erforderliche Erdarbeiten ausführen. Die umgebene
Fläche wieder herstellen, überschüssigen Boden
flächenhaft verteilen.
Menge: 1,000 St
Leistungsbereichkatalog: 129

**00.01.0008 Anschlusskonstruktion herst. (Zul.)**
StL-Nr. 211291409909
Anschlusskonstruktion an Altsystem im Bestand (FRS)
einschließlich erforderlicher systembedingter Arbeiten
herstellen. Vergütet wird der Mehraufwand gegenüber der
Herstellung der angegebenen Position als Zulage.
Zulage zu OZ 'v.g. SE'

Anschlusskonstruktion an 'BSW-O'

Aufstellung 'auf Fundament'
Menge: 1,000 St
Leistungsbereichkatalog: 129

**00.01.0009 SE herstellen EDSP*Profil B*Pf-SigmaL.1900mm Pf.Abstand 2m*HB 1 Erdarbeiten ausf.**
StL-Nr. 21129203221211
Schutzeinrichtung (SE) einschließlich erforderlicher
systembedingter Arbeiten herstellen. Abgerechnet
wird die Baulänge.
SE = Einfache Distanzschutzplanke.
Holm Profil B.
Pfosten Sigma 100, Länge 1900 mm.
Pfostenabstand 2,00 m.
Aufstellung in Boden, Homogenbereich HB 1 - FRS.
Erforderliche Erdarbeiten ausführen. Die die Pfosten
umgebene Fläche wiederherstellen, überschüssigen Boden
flächenhaft verteilen.
Menge: 260,000 m
Leistungsbereichkatalog: 129

**00.01.0010 SE herstellen EDSP*Profil B*Pf-SigmaL.1900mm Pf.Abstand 1,33 m*HB 1 Erdarbeiten ausf.**
StL-Nr. 21129203221311
Schutzeinrichtung (SE) einschließlich erforderlicher
systembedingter Arbeiten herstellen. Abgerechnet
wird die Baulänge.
SE = Einfache Distanzschutzplanke.
Holm Profil B.
Pfosten Sigma 100, Länge 1900 mm.
Pfostenabstand 1,33 m.
Aufstellung in Boden, Homogenbereich HB 1 - FRS.
Erforderliche Erdarbeiten ausführen. Die die Pfosten
umgebene Fläche wiederherstellen, überschüssigen Boden
flächenhaft verteilen.
Menge: 560,000 m
Leistungsbereichkatalog: 129

**00.01.0011 SE auf Brücken und Stützw. herst. EDSP Profil B*Pfosten, L=515 mm Neigung 4 v.H.*Abstand 1,33 m Außenkappe*Anker n.U. AG Dicht.platte**
StL-Nr. 2112920721111201
Schutzeinrichtung (SE) auf Brücken, Stützwänden oder
Streifenfundamenten einschließlich erforderlicher systembedingter Arbeiten herstellen. Abgerechnet
wird die Baulänge. Ggf. erforderliche Dilatation wird
übermessen und als Zulage gesondert vergütet.
SE = Einfache Distanzschutzplanke, Holm Profil B.
Pfosten Sigma 100, Länge 515 mm mit Fußplatte.
Neigung der Fußplatte 4 v.H.
Pfostenabstand = 1,33 m.
Aufstellung auf Außenkappe nach Unterlagen des AG
Montage durch Verbundanker M 16, feuerverzinkt, in Be-
ton mittels Bohrung DU = 18 mm nach Unterlagen des AG.
Ausgleich durch wetterbeständige dauerelastische Dichtungsplatte.
Menge: 150,000 m
Leistungsbereichkatalog: 129

**00.01.0012 ÜK/ÜE herstellen*Profil B*HB 1 Erdarb. ausf.**
StL-Nr. 21129227929101
Übergangskonstruktion (ÜK) oder Übergangselement (ÜE)
einschließlich erforderlicher systembedingter Arbeiten
herstellen.
ÜK/ÜE 'EDSP auf Super-Rail Eco oder vergleichbar'

Holm Profil B.
Pfosten 'gem. Einbauhandbuch'

Aufstellung in Boden, Homogenbereich HB 1 - FRS.
Erforderliche Erdarbeiten ausführen. Die umgebene
Fläche wieder herstellen, überschüssigen Boden
flächenhaft verteilen.
Menge: 10,000 St
Leistungsbereichkatalog: 129

**00.01.0013 ÜK/ÜE herstellen*Profil B*HB 1 Erdarb. ausf.**
StL-Nr. 21129227929101
Übergangskonstruktion (ÜK) oder Übergangselement (ÜE)
einschließlich erforderlicher systembedingter Arbeiten
herstellen.
ÜK/ÜE 'EDSP auf Super-Rail oder vergleichbar'

Holm Profil B.
Pfosten 'gem. Einbauhandbuch'

Aufstellung in Boden, Homogenbereich HB 1 - FRS.
Erforderliche Erdarbeiten ausführen. Die umgebene
Fläche wieder herstellen, überschüssigen Boden
flächenhaft verteilen.
Menge: 5,000 St
Leistungsbereichkatalog: 129

**00.01.0014 SE herstellen*Profil B*Pf.Abstand 2m HB 1*Erdarbeiten ausf.**
StL-Nr. 21129203929211
Schutzeinrichtung (SE) einschließlich erforderlicher
systembedingter Arbeiten herstellen. Abgerechnet
wird die Baulänge.
SE 'Super-Rail Eco oder vergleichbar'

Holm Profil B.
Pfosten 'gem. Einbauhandbuch'

Pfostenabstand 2,00 m.
Aufstellung in Boden, Homogenbereich HB 1 - FRS.
Erforderliche Erdarbeiten ausführen. Die die Pfosten
umgebene Fläche wiederherstellen, überschüssigen Boden
flächenhaft verteilen.
Menge: 4750,000 m
Leistungsbereichkatalog: 129

**00.01.0015 SE auf Brücken und Stützw. herst. Neigung 4 v.H.*Abstand 1,33 m Außenkappe*Anker n.U. AG Dicht.platte**
StL-Nr. 2112920799111201
Schutzeinrichtung (SE) auf Brücken, Stützwänden oder
Streifenfundamenten einschließlich erforderlicher systembedingter Arbeiten herstellen. Abgerechnet
wird die Baulänge. Ggf. erforderliche Dilatation wird
übermessen und als Zulage gesondert vergütet.
SE 'Super-Rail Eco BW oder vergleichbar'

Pfosten 'gem. Einbauhandbuch'

Neigung der Fußplatte 4 v.H.
Pfostenabstand = 1,33 m.
Aufstellung auf Außenkappe nach Unterlagen des AG
Montage durch Verbundanker M 16, feuerverzinkt, in Be-
ton mittels Bohrung DU = 18 mm nach Unterlagen des AG.
Ausgleich durch wetterbeständige dauerelastische Dichtungsplatte.
Menge: 68,000 m
Leistungsbereichkatalog: 129

**00.01.0016 ÜK/ÜE herstellen*Profil B*HB 1 Erdarb. ausf.**
StL-Nr. 21129227929101
Übergangskonstruktion (ÜK) oder Übergangselement (ÜE)
einschließlich erforderlicher systembedingter Arbeiten
herstellen.
ÜK/ÜE 'SR Eco  auf Super-Rail oder vergleichbar'

Holm Profil B.
Pfosten 'gem. Einbauhandbuch'

Aufstellung in Boden, Homogenbereich HB 1 - FRS.
Erforderliche Erdarbeiten ausführen. Die umgebene
Fläche wieder herstellen, überschüssigen Boden
flächenhaft verteilen.
Menge: 10,000 St
Leistungsbereichkatalog: 129

**00.01.0017 ÜK/ÜE herstellen*Profil B*HB 1 Erdarb. ausf.**
StL-Nr. 21129227929101
Übergangskonstruktion (ÜK) oder Übergangselement (ÜE)
einschließlich erforderlicher systembedingter Arbeiten
herstellen.
ÜK/ÜE 'SR Eco  auf Easy Rail oder vergleichbar'

Holm Profil B.
Pfosten 'gem. Einbauhandbuch'

Aufstellung in Boden, Homogenbereich HB 1 - FRS.
Erforderliche Erdarbeiten ausführen. Die umgebene
Fläche wieder herstellen, überschüssigen Boden
flächenhaft verteilen.
Menge: 1,000 St
Leistungsbereichkatalog: 129

**00.01.0018 ÜK/ÜE herstellen*Profil B*HB 1 Erdarb. ausf.**
StL-Nr. 21129227929101
Übergangskonstruktion (ÜK) oder Übergangselement (ÜE)
einschließlich erforderlicher systembedingter Arbeiten
herstellen.
ÜK/ÜE 'SR Eco  auf BSW-O oder vergleichbar'

Holm Profil B.
Pfosten 'gem. Einbauhandbuch'

Aufstellung in Boden, Homogenbereich HB 1 - FRS.
Erforderliche Erdarbeiten ausführen. Die umgebene
Fläche wieder herstellen, überschüssigen Boden
flächenhaft verteilen.
Menge: 1,000 St
Leistungsbereichkatalog: 129

**00.01.0019 Anschlusskonstruktion herst. (Zul.)**
StL-Nr. 211291409909
Anschlusskonstruktion an Altsystem im Bestand (FRS)
einschließlich erforderlicher systembedingter Arbeiten
herstellen. Vergütet wird der Mehraufwand gegenüber der
Herstellung der angegebenen Position als Zulage.
Zulage zu OZ 'v.g. SE'

Anschlusskonstruktion an 'BSW-O'

Aufstellung 'auf Fundament'
Menge: 1,000 St
Leistungsbereichkatalog: 129

**00.01.0020 ÜK/ÜE herstellen*Profil B*HB 1 Erdarb. ausf.**
StL-Nr. 21129227929101
Übergangskonstruktion (ÜK) oder Übergangselement (ÜE)
einschließlich erforderlicher systembedingter Arbeiten
herstellen.
ÜK/ÜE 'SR  auf BSW-O oder vergleichbar'

Holm Profil B.
Pfosten 'gem. Einbauhandbuch'

Aufstellung in Boden, Homogenbereich HB 1 - FRS.
Erforderliche Erdarbeiten ausführen. Die umgebene
Fläche wieder herstellen, überschüssigen Boden
flächenhaft verteilen.
Menge: 1,000 St
Leistungsbereichkatalog: 129

**00.01.0021 Anschlusskonstruktion herst. (Zul.)**
StL-Nr. 211291409909
Anschlusskonstruktion an Altsystem im Bestand (FRS)
einschließlich erforderlicher systembedingter Arbeiten
herstellen. Vergütet wird der Mehraufwand gegenüber der
Herstellung der angegebenen Position als Zulage.
Zulage zu OZ 'v.g. SE'

Anschlusskonstruktion an 'BSW-O'

Aufstellung 'auf Fundament'
Menge: 1,000 St
Leistungsbereichkatalog: 129

**00.01.0022 Passstück herstellen (Zulage)**
StL-Nr. 2112915299
Passstück des Fahrzeug-Rückhaltesystems (FRS) herstellen. Vergütet wird der Mehraufwand gegenüber der Herstellung der angegebenen Position als Zulage.
Zulage zu OZ 'v.g. SE'
Menge: 4,000 St
Leistungsbereichkatalog: 129

**00.01.0023 SE herstellen*Profil B HB 1*Erdarbeiten ausf.**
StL-Nr. 21129203929911
Schutzeinrichtung (SE) einschließlich erforderlicher
systembedingter Arbeiten herstellen. Abgerechnet
wird die Baulänge.
SE 'Super-Rail oder vergleichbar'

Holm Profil B.
Pfosten 'gem. Einbauhandbuch'

Pfostenabstand 'gem. Einbauhandbuch'

Aufstellung in Boden, Homogenbereich HB 1 - FRS.
Erforderliche Erdarbeiten ausführen. Die die Pfosten
umgebene Fläche wiederherstellen, überschüssigen Boden
flächenhaft verteilen.
Menge: 1640,000 m
Leistungsbereichkatalog: 129

**00.01.0024 Teil des FRS abb. und herst. (Zul.)*Verwertung AN Verkehrss.gesond.**
StL-Nr. 211293279102
Konstruktionsteil des Fahrzeug-Rückhaltesystems (FRS)
abbauen und herstellen. Vergütet wird der Mehraufwand
gegenüber des durchgehenden FRS als Zulage.
Teil 'C-125-SR BW-Pfosten  Anker freilegen, 3 cm unter Oberkante Beton abtrennen
und mit Zementmörtel/-beton mit Kunststoffzusatz
(RM/RC) verfüllen, C-125 SR-BW-Pfosten einschl. Herstellen der Bohrungen, Montage der Verbundanker'

Ausgebaute Teile nach Wahl des AN verwerten.
Verkehrssicherung wird gesondert vergütet.
Menge: 150,000 St
Leistungsbereichkatalog: 129

**00.01.0025 SE für Einzelhindernis herst.(Zul.)*Fahrbahnrand min. H2*Anprallsockel direkte Verank.**
StL-Nr. 2112915791322999
Schutzeinrichtung (SE) für Einzelhindernis herstellen.
Einzelhindernis nach Unterlagen des AG. Vergütet wird
der Mehraufwand gegenüber der Herstellung der angegebenen Position als Zulage.
Zulage zu OZ 'v.g. SE'

SE am äußeren Fahrbahnrand.
Aufhaltestufe mindestens H2.
Einzelhindernis = Anprallsockel nach RiZ VZB 4.
Direkte Verankerung am Einzelhindernis nach Unterlagen
des AG.
Länge des Hindernisses '5 m'

Abstand Vorderkante SE zu Hindernis '0,50 m'
Menge: 20,000 St
Leistungsbereichkatalog: 129

**00.01.0026 SE für Einzelhindernis herst.(Zul.)*Fahrbahnrand min. H2*Anprallsockel direkte Verank.**
StL-Nr. 2112915791322999
Schutzeinrichtung (SE) für Einzelhindernis herstellen.
Einzelhindernis nach Unterlagen des AG. Vergütet wird
der Mehraufwand gegenüber der Herstellung der angegebenen Position als Zulage.
Zulage zu OZ 'v.g. SE'

SE am äußeren Fahrbahnrand.
Aufhaltestufe mindestens H2.
Einzelhindernis = Anprallsockel nach RiZ VZB 4.
Direkte Verankerung am Einzelhindernis nach Unterlagen
des AG.
Länge des Hindernisses '40 m'

Abstand Vorderkante SE zu Hindernis '0,50 m'
Menge: 3,000 St
Leistungsbereichkatalog: 129

**00.01.0027 Passstück herstellen (Zulage)**
StL-Nr. 2112915299
Passstück des Fahrzeug-Rückhaltesystems (FRS) herstellen. Vergütet wird der Mehraufwand gegenüber der Herstellung der angegebenen Position als Zulage.
Zulage zu OZ 'v.g. SE'
Menge: 4,000 St
Leistungsbereichkatalog: 129

**00.01.0028 SE auf Brücken und Stützw. herst. Neigung 4 v.H.*Abstand 1,33 m Außenkappe*Anker n.U. AG Dicht.platte**
StL-Nr. 2112920799111201
Schutzeinrichtung (SE) auf Brücken, Stützwänden oder
Streifenfundamenten einschließlich erforderlicher systembedingter Arbeiten herstellen. Abgerechnet
wird die Baulänge. Ggf. erforderliche Dilatation wird
übermessen und als Zulage gesondert vergütet.
SE 'Super-Rail BW oder vergleichbar'

Pfosten 'gem. Einbauhandbuch'

Neigung der Fußplatte 4 v.H.
Pfostenabstand = 1,33 m.
Aufstellung auf Außenkappe nach Unterlagen des AG
Montage durch Verbundanker M 16, feuerverzinkt, in Be-
ton mittels Bohrung DU = 18 mm nach Unterlagen des AG.
Ausgleich durch wetterbeständige dauerelastische Dichtungsplatte.
Menge: 80,000 m
Leistungsbereichkatalog: 129

**00.01.0029 ÜK/ÜE herstellen*Profil B*HB 1 Erdarb. ausf.**
StL-Nr. 21129227929101
Übergangskonstruktion (ÜK) oder Übergangselement (ÜE)
einschließlich erforderlicher systembedingter Arbeiten
herstellen.
ÜK/ÜE 'SR auf Super-Rail doppelt oder vergleichbar'

Holm Profil B.
Pfosten 'gem. Einbauhandbuch'

Aufstellung in Boden, Homogenbereich HB 1 - FRS.
Erforderliche Erdarbeiten ausführen. Die umgebene
Fläche wieder herstellen, überschüssigen Boden
flächenhaft verteilen.
Menge: 2,000 St
Leistungsbereichkatalog: 129

**00.01.0030 SE herstellen*Profil B*Pf.Abstand 1,33 m HB 1*Erdarbeiten ausf.**
StL-Nr. 21129203929311
Schutzeinrichtung (SE) einschließlich erforderlicher
systembedingter Arbeiten herstellen. Abgerechnet
wird die Baulänge.
SE 'Super-Rail doppelt oder vergleichbar'

Holm Profil B.
Pfosten 'gem. Einbauhandbuch'

Pfostenabstand 1,33 m.
Aufstellung in Boden, Homogenbereich HB 1 - FRS.
Erforderliche Erdarbeiten ausführen. Die die Pfosten
umgebene Fläche wiederherstellen, überschüssigen Boden
flächenhaft verteilen.
Menge: 40,000 m
Leistungsbereichkatalog: 129

**00.01.0031 ÜK/ÜE herstellen*Profil B*HB 1 Erdarb. ausf.**
StL-Nr. 21129227929101
Übergangskonstruktion (ÜK) oder Übergangselement (ÜE)
einschließlich erforderlicher systembedingter Arbeiten
herstellen.
ÜK/ÜE 'SR Eco doppelt  auf Super-Rail doppelt oder vergleichbar'

Holm Profil B.
Pfosten 'gem. Einbauhandbuch'

Aufstellung in Boden, Homogenbereich HB 1 - FRS.
Erforderliche Erdarbeiten ausführen. Die umgebene
Fläche wieder herstellen, überschüssigen Boden
flächenhaft verteilen.
Menge: 2,000 St
Leistungsbereichkatalog: 129

**00.01.0032 SE herstellen*Profil B*Pf.Abstand 2m HB 1*Erdarbeiten ausf.**
StL-Nr. 21129203929211
Schutzeinrichtung (SE) einschließlich erforderlicher
systembedingter Arbeiten herstellen. Abgerechnet
wird die Baulänge.
SE 'Super-Rail Eco doppelt oder vergleichbar'

Holm Profil B.
Pfosten 'gem. Einbauhandbuch'

Pfostenabstand 2,00 m.
Aufstellung in Boden, Homogenbereich HB 1 - FRS.
Erforderliche Erdarbeiten ausführen. Die die Pfosten
umgebene Fläche wiederherstellen, überschüssigen Boden
flächenhaft verteilen.
Menge: 264,000 m
Leistungsbereichkatalog: 129

**00.01.0033 Anpralldämpfer Typ R herstellen 110 (R)*max. Z4*D1 max. B*parallel*HB 1 Neigung 4 v.H.**
StL-Nr. 2112914244121119
Zurückleitenden Anpralldämpfer Typ R einschließlich erforderlicher systembedingter Arbeiten herstellen. Um-
feldabmessungen nach Unterlagen des AG. Anpralldämpfer
nach den "Technischen Kriterien für den Einsatz von
Fahrzeug-Rückhaltesystemen in Deutschland".
Leistungsstufe 110 (R).
Zurückleitungsbereich maximal Klasse Z4.
Dauerhafte seitliche Verschiebung Klasse D1.
Anprallheftigkeitsstufe maximal B.
Form parallel.
Aufstellung in Boden, Homogenbereich HB 1 - FRS.
Querneigung der Aufstellfläche bis einschl. 4 v.H.
Anschluss an 'links: SR/ SR Eco/ Eco Safe oder vergleichbar
  rechts SR/ SR Eco/ Eco Safe oder vergleichbar'
Menge: 3,000 St
Leistungsbereichkatalog: 129

**00.01.0034 Anpralldämpfer Typ R herstellen 110 (R)*max. Z4*D1 max. B*trapezförmig HB 1*Neigung 4 v.H.**
StL-Nr. 2112914244122119
Zurückleitenden Anpralldämpfer Typ R einschließlich erforderlicher systembedingter Arbeiten herstellen. Um-
feldabmessungen nach Unterlagen des AG. Anpralldämpfer
nach den "Technischen Kriterien für den Einsatz von
Fahrzeug-Rückhaltesystemen in Deutschland".
Leistungsstufe 110 (R).
Zurückleitungsbereich maximal Klasse Z4.
Dauerhafte seitliche Verschiebung Klasse D1.
Anprallheftigkeitsstufe maximal B.
Form trapezförmig.
Aufstellung in Boden, Homogenbereich HB 1 - FRS.
Querneigung der Aufstellfläche bis einschl. 4 v.H.
Anschluss an 'links: SR / SR Eco/ Eco Safe oder vergleichbar
  rechts SR / SR Eco/ Eco Safe oder vergleichbar'
Menge: 3,000 St
Leistungsbereichkatalog: 129

**00.01.0035 AEK herstellen*Profil B Regelabs. 12 m HB 1*Erdarb. ausf.**
StL-Nr. 21129217921911
Anfangs-/Endkonstruktion (AEK) einschließlich erforderlicher systembedingter Arbeiten herstellen.
Konstruktion 'Eco-Safe'

Holm Profil B.
AEK = Regelabsenkung 12,00 m.
Pfosten 'gem. Einbauhandbuch'

Aufstellung in Boden, Homogenbereich HB 1 - FRS.
Erforderliche Erdarbeiten ausführen. Die umgebende
Fläche wiederherstellen, überschüssigen Boden
flächenhaft verteilen.
Menge: 20,000 St
Leistungsbereichkatalog: 129

**00.01.0036 AEK herstellen*Profil B HB 1*Erdarb. ausf.**
StL-Nr. 21129217929911
Anfangs-/Endkonstruktion (AEK) einschließlich erforderlicher systembedingter Arbeiten herstellen.
Konstruktion 'Super-Rail Eco oder vergleichbar'

Holm Profil B.
AEK 'gem. Einbauhandbuch'

Pfosten 'für Absenkung'

Aufstellung in Boden, Homogenbereich HB 1 - FRS.
Erforderliche Erdarbeiten ausführen. Die umgebende
Fläche wiederherstellen, überschüssigen Boden
flächenhaft verteilen.
Menge: 4,000 St
Leistungsbereichkatalog: 129

**00.01.0037 AEK herstellen*Profil B HB 1*Erdarb. ausf.**
StL-Nr. 21129217929911
Anfangs-/Endkonstruktion (AEK) einschließlich erforderlicher systembedingter Arbeiten herstellen.
Konstruktion 'Super-Rail Eco doppelt oder vergleichbar'

Holm Profil B.
AEK 'gem. Einbauhandbuch'

Pfosten 'für Absenkung'

Aufstellung in Boden, Homogenbereich HB 1 - FRS.
Erforderliche Erdarbeiten ausführen. Die umgebende
Fläche wiederherstellen, überschüssigen Boden
flächenhaft verteilen.
Menge: 2,000 St
Leistungsbereichkatalog: 129

**00.01.0038 AEK herstellen*Profil B HB 1*Erdarb. ausf.**
StL-Nr. 21129217929911
Anfangs-/Endkonstruktion (AEK) einschließlich erforderlicher systembedingter Arbeiten herstellen.
Konstruktion 'Super-Rail ( Behelfsabsenkung) oder vergleichbar'

Holm Profil B.
AEK 'gem. Einbauhandbuch'

Pfosten 'für Absenkung'

Aufstellung in Boden, Homogenbereich HB 1 - FRS.
Erforderliche Erdarbeiten ausführen. Die umgebende
Fläche wiederherstellen, überschüssigen Boden
flächenhaft verteilen.
Menge: 9,000 St
Leistungsbereichkatalog: 129

**00.01.0039 FRS-Pfosten erschwert einbr. (Zul.)*erschw. Rammen**
StL-Nr. 2112916791
Pfosten des Fahrzeug-Rückhaltesystems (FRS) unter erschwerten Bedingungen einbringen. Vergütet wird der
Mehraufwand gegenüber dem Homogenbereich HB 1 - FRS als
Zulage.
Zulage zu OZ '00.01.'

Erschwernis = erschwertes Rammen.
Menge: 1000,000 St
Leistungsbereichkatalog: 129

#### Unterabschnitt 00.02 Erdbau / Verschiedenes

**00.02.0001 Nachtarbeit**
In dieser Position sind alle Mehrkosten gegenüber der
Tagesleistung zu kalkulieren.

Nachtarbeit von 22.00 Uhr bis 06.00 Uhr.

Die Zulage wird pro AkD ( Nacht) berechnet.
Menge: 30,000 St

**00.02.0002 Pauschale für An- und Abfahrt**
Pauschale für An- und Abfahrt zur Baustelle
Einzurechnen sind alle Kosten je eingesetzter Kolonne(Personal, Geräte und Fahrzeuge) je Arbeitstag
Menge: 126,000 St

**00.02.0003 Suchschachtung**
Suchschachtung für Kabel
Breite : 0,50 m
Tiefe: 1,25 m
Bodenklasse 3-5
Ausgekofferten Boden seitlich lagern,wieder einbauen
und mittels Rüttelplatte verdichten.
Menge: 30,000 St

**00.02.0004 Leitungserkundung**
*** Pauschalposition
Einholung von Leitungsträgerauskünften für vom AG
benannte/ nicht benannte Leitungen und Klärung des
Leitungsverlaufs im Baustellenbereich.
Menge: 1,000 Psch

**00.02.0005 Probenahme für chem. Analyse**
Boden-Probenahme für chem. Analyse durchführen

Probenahme: Tiefe ca. 0,15 m

Herstellen einer Mischprobe aus mind. drei Einzelproben

Erstellen des Probenahmeprotokolls
Menge: 3,000 St

**00.02.0006 chem. Analyse**
chem. Analyse der Bodenproben gemäß:
* LAGA Boden 2004 Tab II 1.2-2/4
* Verordnung über Deponien und Langzeitlager (Stand
  2016)
* Untersuchung nach AT 4
* Brennwert
durchführen.

Probenahmebegleitprotokoll
Menge: 3,000 St

**00.02.0007 Bewertung der chem. Analyse**
Bewertung der Prüfergebnisse aus v.g.  Analyse  auf
* Verwertungsklassen und
* Zuordnung von Deponieklasse und Abfallschlüssel

Fertigen des Abschlußberichts
Menge: 3,000 St

**00.02.0008 Anschluss a. Fuge m. Fugenm. herst.*Deckschicht Tiefe 35 mm*Breite 10 mm Verf. mit Trstr.*Fugenmasse N2**
StL-Nr. 2311391291051101
Anschluss als Fuge mit Fugenmasse herstellen.
Fuge 'um Anpralldämpferfundament'

In der Asphaltdeckschicht ausbilden.
Fugenspalttiefe = 35 mm.
Fugenspaltbreite = 10 mm.
Fugenspalt verfüllen in einer Lage mit Trennstreifen.
Mit heiß verarbeitbarer Fugenmasse Typ N2, einschließlich zugehörigem und zuvor aufgetragenem Voranstrichmittel.
Menge: 20,000 m
Leistungsbereichkatalog: 113

**00.02.0009 Trennschnitt in BSW Ortbeton NJ**
Trennschnitt in BSW-Ortbeton
Profil : NJ herstellen
Anschlußbewehrung erhalten
Menge: 20,000 m

**00.02.0010 Boden bzw. Fels lösen und verwerten*profilg. lösen Verwertung nachw.**
Boden bzw. Fels aus Abtragsbereichen lösen, laden und
nach Wahl des AN verwerten.
Abgerechnet wird nach Abtragsprofilen.
Homogenbereich '1'

Profilgerecht lösen.
Das Herstellen des Planums wird gesondert vergütet.

Boden zur Entsorgung auf eine Deponie der Klasse I nach Deponieverordnung zuführen.
Abfallschlüssel = AVV 170504.
Transportkosten werden nicht gesondert vergütet und
sind in die Entsorgungskosten einzurechnen.`
Menge: 30,000 m3
Leistungsbereichkatalog: 106

**00.02.0011 Bew. Beton einschl. Schalung herst. Fundament*Stahlbeton C20/25*XF4, XC4, XD3 Besenstrich**
Bewehrten Beton einschließlich Schalung für Flächen im Bereich der Notrufsäulen
des AG herstellen. Schalung vorhalten und beseitigen.

Bauteil = Fundament.
Art der Verwendung = Stahlbeton, Bewehrungsanteil: mind. 30 kg/m3
Druckfestigkeitsklasse C30/37.
Expositionsklasse XF4, XC4 und XD3.
Oberfläche mit Besenstrich (Rosshaar) versehen.
Menge: 30,000 m3
Leistungsbereichkatalog: 118

**00.02.0012 Unterlage profilieren SfM*EV2 mind.45*Unebenh. max.2 cm**
StL-Nr. 221120192101
Unterlage für Schicht ohne Bindemittel auf Sollhöhe
nach Unterlagen des AG profilieren und verdichten.
Liefern von Baustoff bzw. Entfernen von überschüssigem Baustoff wird gesondert vergütet. Erschwernisse
durch Einbauten werden gesondert vergütet.
Unterlage = Schicht aus frostunempfindlichem Baustoff
oder Baustoffgemisch.
Verformungsmodul der profilierten Unterlage mindestens 45 MPa.
Unebenheit innerhalb einer 4,00 m langen Messstrecke
höchstens 2 cm in Längs- und Querrichtung.
Menge: 100,000 m2
Leistungsbereichkatalog: 112

**00.02.0013 Schottertragschicht herstellen*0/45**
StL-Nr. 22112324929990
Schottertragschicht herstellen. Erschwernisse durch
Einbauten, Schächte und Straßenabläufe werden gesondert vergütet.
In Verkehrsflächen 'BSW-Aufstandsfläche'

Baustoffgemisch 0/45.
Umweltrelevante Merkmale des Baustoffgemisches 'geeignet für Wasserschutzzone'

Verdichtungsgrad/Verformungsmodul '45 MN/m2'

Einbaudicke '20 cm'
Menge: 20,000 t
Leistungsbereichkatalog: 112

*Hinweis: Nachfolgende Pos.: einschl. Lieferung zur Einbaustelle*

**00.02.0014 Leitpfosten aufstellen Sockelleitpfosten*m.Rohrausst. 3mm Ausst.volle Länge*Refl.rechte.weiß Typ R2, Kl. 2*Pfeilz.aufgeklebt Eingr.stein a.Bet*HB 1**
StL-Nr. 2112940342624431
Leitpfosten aus Niederdruckpolyäthylen (PE-HD) aufstellen.
Sockelleitpfosten, Länge 1,20 m.
Mit Rohraussteifung, Wanddicke 3 mm.
Aussteifung auf voller Länge.
Retroreflektoren einseitig, rechteckig, weiß.
Retroreflektoren Typklasse R2, Klasse 2.
Pfeilzeichen, rechts-/linksweisend, aufgeklebt.
Eingrabsockelstein aus Beton.
Leitpfosten in Boden, Homogenbereich HB 1 - FRS. Erforderliche Erdarbeiten ausführen, die die Pfosten umgebende Fläche wieder herstellen, überschüssigen Boden
flächenhaft verteilen.
Menge: 10,000 St
Leistungsbereichkatalog: 129

*Hinweis: Nachfolgende Pos.: einschl. Lieferung zur Einbaustelle*

**00.02.0015 Leitpfosten aufstellen Sockelleitpfosten*m.Rohrausst. 3mm Ausst.volle Länge*Refl.rund weiß Typ R2, Kl. 2*Pfeilz.aufgeklebt Eingr.stein a.Bet*HB 1**
StL-Nr. 2112940342634431
Leitpfosten aus Niederdruckpolyäthylen (PE-HD) aufstellen.
Sockelleitpfosten, Länge 1,20 m.
Mit Rohraussteifung, Wanddicke 3 mm.
Aussteifung auf voller Länge.
Retroreflektoren einseitig, rund, weiß.
Retroreflektoren Typklasse R2, Klasse 2.
Pfeilzeichen, rechts-/linksweisend, aufgeklebt.
Eingrabsockelstein aus Beton.
Leitpfosten in Boden, Homogenbereich HB 1 - FRS. Erforderliche Erdarbeiten ausführen, die die Pfosten umgebende Fläche wieder herstellen, überschüssigen Boden
flächenhaft verteilen.
Menge: 5,000 St
Leistungsbereichkatalog: 129

*Hinweis: Nachfolgende Pos.: einschl. Lieferung zur Einbaustelle*

**00.02.0016 Leitpfosten aufstellen Aufsatzleitpf.*m.Rohrausst. 3mm Ausst.volle Länge*Refl.rechte.weiß Typ R2, Kl. 2*Pfeilz.aufgeklebt**
StL-Nr. 2112940372624490
Leitpfosten aus Niederdruckpolyäthylen (PE-HD) aufstellen.
Aufsatzleitpfosten, Länge 0,55 m.
Mit Rohraussteifung, Wanddicke 3 mm.
Aussteifung auf voller Länge.
Retroreflektoren einseitig, rechteckig, weiß.
Retroreflektoren Typklasse R2, Klasse 2.
Pfeilzeichen, rechts-/linksweisend, aufgeklebt.
Halterung 'Universal'
Menge: 220,000 St
Leistungsbereichkatalog: 129

*Hinweis: Nachfolgende Pos.: einschl. Lieferung zur Einbaustelle*

**00.02.0017 Leitpfosten aufstellen Aufsatzleitpf.*m.Rohrausst. 3mm Ausst.volle Länge*Refl.rund weiß Typ R2, Kl. 2*Pfeilz.aufgeklebt**
StL-Nr. 2112940372634490
Leitpfosten aus Niederdruckpolyäthylen (PE-HD) aufstellen.
Aufsatzleitpfosten, Länge 0,55 m.
Mit Rohraussteifung, Wanddicke 3 mm.
Aussteifung auf voller Länge.
Retroreflektoren einseitig, rund, weiß.
Retroreflektoren Typklasse R2, Klasse 2.
Pfeilzeichen, rechts-/linksweisend, aufgeklebt.
Halterung 'Universal'
Menge: 20,000 St
Leistungsbereichkatalog: 129

#### Unterabschnitt 00.03 Verkehrssicherung AkD

**00.03.0001 Verk.sich. kürzerer Dauer durchf.*stat. Arbeitsst.*über 4 bis 8 Std. bei Tageslicht*Anordnung n. Unt.**
StL-Nr. 2110513590192110
Verkehrssicherung an Arbeitsstellen von kürzerer Dauer
betriebsfertig aufbauen, vorhalten, warten, instand
setzen, betreiben und abbauen. Vorübergehende Verkehrssicherungsmaßnahmen durchführen.
Nach RSA, Regelplan 'Basis D III/1r (RSA 2021),
D III/1l (RSA 2021),
Musterplan  T3/1, T3/2 Anschlussstelle AS 2/2 angepasst
an die Örtlichkeit.'

Für stationäre Arbeitsstelle.
Länge des Arbeitsbereiches 'bis 100 m'

Gesamtdauer der Verkehrsführung über 4 Std. bis 8 Std.
Bei Tageslicht.
Verkehrsrechtliche Anordnung nach Unterlagen des AG
einholen und zugehörige Unterlagen erstellen. Erforderliche Ortsbesichtigungen zur Erstellung der Planunterlagen für die verkehrsrechtliche Anordnung durchführen.
Menge: 40,000 St
Leistungsbereichkatalog: 105

**00.03.0002 Verk.sich. kürzerer Dauer durchf.*stat. Arbeitsst.*über 4 bis 8 Std. bei Dunkelheit*Anordnung n. Unt.**
StL-Nr. 2110513590192210
Verkehrssicherung an Arbeitsstellen von kürzerer Dauer
betriebsfertig aufbauen, vorhalten, warten, instand
setzen, betreiben und abbauen. Vorübergehende Verkehrssicherungsmaßnahmen durchführen.
Nach RSA, Regelplan 'Basis D IV /1r (RSA 2021),
D IV/ 1l nachts (RSA 2021),
angepasst an die Örtlichkeit, Beispiel N 3/1, N 3/2'

Für stationäre Arbeitsstelle.
Länge des Arbeitsbereiches 'bis 100 m'

Gesamtdauer der Verkehrsführung über 4 Std. bis 8 Std.
Bei Dunkelheit.
Verkehrsrechtliche Anordnung nach Unterlagen des AG
einholen und zugehörige Unterlagen erstellen. Erforderliche Ortsbesichtigungen zur Erstellung der Planunterlagen für die verkehrsrechtliche Anordnung durchführen.
Menge: 30,000 St
Leistungsbereichkatalog: 105

**00.03.0003 Verk.sich. kürzerer Dauer durchf.*stat. Arbeitsst.*über 4 bis 8 Std. bei Tageslicht*Anordnung n. Unt.**
StL-Nr. 2110513590192110
Verkehrssicherung an Arbeitsstellen von kürzerer Dauer
betriebsfertig aufbauen, vorhalten, warten, instand
setzen, betreiben und abbauen. Vorübergehende Verkehrssicherungsmaßnahmen durchführen.
Nach RSA, Regelplan 'Basis: D III /1r ( RSA 2021),
 Musterplan AS T3/1.1AS, AS 2/6 angepasst an die
Örtlichkeit'

Für stationäre Arbeitsstelle.
Länge des Arbeitsbereiches 'bis 100 m'

Gesamtdauer der Verkehrsführung über 4 Std. bis 8 Std.
Bei Tageslicht.
Verkehrsrechtliche Anordnung nach Unterlagen des AG
einholen und zugehörige Unterlagen erstellen. Erforderliche Ortsbesichtigungen zur Erstellung der Planunterlagen für die verkehrsrechtliche Anordnung durchführen.
Menge: 20,000 St
Leistungsbereichkatalog: 105

**00.03.0004 Verk.sich. kürzerer Dauer durchf.*stat. Arbeitsst.*über 4 bis 8 Std. bei Tageslicht*Anordnung n. Unt.**
StL-Nr. 2110513590192110
Verkehrssicherung an Arbeitsstellen von kürzerer Dauer
betriebsfertig aufbauen, vorhalten, warten, instand
setzen, betreiben und abbauen. Vorübergehende Verkehrssicherungsmaßnahmen durchführen.
Nach RSA, Regelplan 'Basis Bild-5 (RSA 2021)
Seitenstreifen  T3/0,
Anschlussstelle AS 2/0.1, AS 3/1, AS 3/4.1,
Musterplan AS 9 angepasst an die
Örtlichkeit'

Für stationäre Arbeitsstelle.
Länge des Arbeitsbereiches 'bis 100 m'

Gesamtdauer der Verkehrsführung über 4 Std. bis 8 Std.
Bei Tageslicht.
Verkehrsrechtliche Anordnung nach Unterlagen des AG
einholen und zugehörige Unterlagen erstellen. Erforderliche Ortsbesichtigungen zur Erstellung der Planunterlagen für die verkehrsrechtliche Anordnung durchführen.
Menge: 36,000 St
Leistungsbereichkatalog: 105
